# Acondicionamiento de los Parques Infantiles de Firgas 2019

- Propiedad del archivo: RIB Spain
- Formato: FIEBDC-3/2016
- Programa: Presto 19.00
- Tipo: presupuesto
- Fecha de los precios: 17/02/2014
- Divisa: EUR
- Código: PARQUES_INFANTILES_20000 (02/03/2009)
Importe: 85874.26

## I DEMOLICIÓN
Importe: 3531.46

### 1.1 PARQUE INFANTIL DE BUENLUGAR
Importe: 149.4

**D01F0010** ml RETIRADA DE VALLADO EXISTENTE Y TRANSPORTE A VERTEDERO
14 ml × 7.97 = 111.58
Retirada de vallado existente por medios manuales, incluso apilado y acopio de material a pie de obra y traslado a vertedero

| Código | Ud | Descripción | Rendimiento | Precio | Importe |
|---|---|---|---|---|---|
| M01A0030 | h | Peón (mano de obra; 21/08/2019) | 0.35 | 13.89 | 4.86 |
| M01A0020 | h | Oficial segunda (mano de obra; 21/08/2019) | 0.2 | 14.4 | 2.88 |
| %0.03 | % | Costes indirectos | 3 % | 7.74 | 0.23 |
|  |  | Total |  |  | 7.97 |

**Retirada_Juego** Ud RETIRADA DE JUEGO MUELLE Y ACOPIO A PIE DE OBRA
2 Ud × 18.91 = 37.82
Retirada de juego muelle existente por medios manuales, incluso limpieza, apilado, acopio de material a pie de obra y traslado a dependencias municipales.

| Código | Ud | Descripción | Rendimiento | Precio | Importe |
|---|---|---|---|---|---|
| M01A0030 | h | Peón | 0.7 | 13.89 | 9.72 |
| M01A0020 | h | Oficial segunda | 0.6 | 14.4 | 8.64 |
| %0.03 | % | Costes indirectos | 3 % | 18.36 | 0.55 |
|  |  | Total |  |  | 18.91 |

### 1.2 PARQUE INFANTIL DE CAMBALUD
Importe: 1006.28

**D01F0010** ml RETIRADA DE VALLADO EXISTENTE Y TRANSPORTE A VERTEDERO
20 ml × 7.97 = 159.40

**PAVIMENTO_CAUCHO** Ud RETIRADA DE PAVIMENTO DE CAUCHO EXISTENTE Y ACOPIO A PIE DE OBRA
130 Ud × 4.97 = 646.10
Retirada de pavimento de caucho existente por medios manuales, incluso limpieza, paletizado, acopio de material a pie de obra y traslado a dependencias municipales.

| Código | Ud | Descripción | Rendimiento | Precio | Importe |
|---|---|---|---|---|---|
| M01A0030 | h | Peón | 0.1 | 13.89 | 1.39 |
| M01A0020 | h | Oficial segunda | 0.1 | 14.4 | 1.44 |
| Pavimento_cuacho_2 | m² | RETIRADA DE PAVIMENTO DE CAUCHO EXISTENTE Y ACOPIO A PIE DE OBRA (material; 14/08/2019) | 1 | 2 | 2.00 |
| %0.03 | % | Costes indirectos | 3 % | 4.83 | 0.14 |
|  |  | Total |  |  | 4.97 |

**Retirada_Columpio** Ud RETIRADA DE COLUMPIO Y ACOPIO A PIE DE OBRA
1 Ud × 49.48 = 49.48
Retirada de juego columpio existente por medios manuales, incluso limpieza, apilado, acopio de material a pie de obra y traslado a dependencias municipales.

| Código | Ud | Descripción | Rendimiento | Precio | Importe |
|---|---|---|---|---|---|
| M01A0030 | h | Peón | 1.8 | 13.89 | 25.00 |
| M01A0020 | h | Oficial segunda | 1.6 | 14.4 | 23.04 |
| %0.03 | % | Costes indirectos | 3 % | 48.04 | 1.44 |
|  |  | Total |  |  | 49.48 |

**Retirada_Tren** Ud RETIRADA DE JUEGO TREN Y ACOPIO A PIE DE OBRA
1 Ud × 94.57 = 94.57
Retirada de juego tren existente por medios manuales, incluso limpieza, apilado, acopio de material a pie de obra y traslado a dependencias municipales.

| Código | Ud | Descripción | Rendimiento | Precio | Importe |
|---|---|---|---|---|---|
| M01A0030 | h | Peón | 3.5 | 13.89 | 48.62 |
| M01A0020 | h | Oficial segunda | 3 | 14.4 | 43.20 |
| %0.03 | % | Costes indirectos | 3 % | 91.82 | 2.75 |
|  |  | Total |  |  | 94.57 |

**Retirada_Juego** Ud RETIRADA DE JUEGO MUELLE Y ACOPIO A PIE DE OBRA
3 Ud × 18.91 = 56.73

### 1.3 PARQUE INFANTIL DE PLAZA DE LA CRUZ
Importe: 456.02

**PAVIMENTO_CAUCHO** Ud RETIRADA DE PAVIMENTO DE CAUCHO EXISTENTE Y ACOPIO A PIE DE OBRA
20 Ud × 4.97 = 99.40

**D01F0010** ml RETIRADA DE VALLADO EXISTENTE Y TRANSPORTE A VERTEDERO
40 ml × 7.97 = 318.80

**Retirada_Juego** Ud RETIRADA DE JUEGO MUELLE Y ACOPIO A PIE DE OBRA
2 Ud × 18.91 = 37.82

### 1.4 PARQUE INFANTIL DE LOMO EL PINO

### 1.5 PARQUE INFANTIL DE LA PADILLA

### 1.6 PARQUE INFANTIL DE ROSALES ALTO
Importe: 779.07

**D01F0010** ml RETIRADA DE VALLADO EXISTENTE Y TRANSPORTE A VERTEDERO
40 ml × 7.97 = 318.80

**PAVIMENTO_CAUCHO** Ud RETIRADA DE PAVIMENTO DE CAUCHO EXISTENTE Y ACOPIO A PIE DE OBRA
85 Ud × 4.97 = 422.45

**Retirada_Juego** Ud RETIRADA DE JUEGO MUELLE Y ACOPIO A PIE DE OBRA
2 Ud × 18.91 = 37.82

### 1.7 PARQUE INFANTIL DE ROSALES BAJO
Importe: 356.62

**D01F0010** ml RETIRADA DE VALLADO EXISTENTE Y TRANSPORTE A VERTEDERO
40 ml × 7.97 = 318.80

**Retirada_Juego** Ud RETIRADA DE JUEGO MUELLE Y ACOPIO A PIE DE OBRA
2 Ud × 18.91 = 37.82

### 1.8 PARQUE INFANTIL DE PLAZA DE SAN ROQUE
Importe: 784.07

**D01F0010** ml RETIRADA DE VALLADO EXISTENTE Y TRANSPORTE A VERTEDERO
10 ml × 7.97 = 79.70

**PAVIMENTO_CAUCHO** Ud RETIRADA DE PAVIMENTO DE CAUCHO EXISTENTE Y ACOPIO A PIE DE OBRA
50 Ud × 4.97 = 248.50

**Retirada_Juego** Ud RETIRADA DE JUEGO MUELLE Y ACOPIO A PIE DE OBRA
3 Ud × 18.91 = 56.73

**RETIRADA_ESTRUCTURA_01** Ud RETIRADA DE ESTRUCTURA JUEGO Y ACOPIO A PIE DE OBRA.
2 Ud × 174.83 = 349.66
Retirada de estructura de juego existente por medios manuales, incluso limpieza, apilado, acopio de material a pie de obra y traslado a dependencias municipales.

| Código | Ud | Descripción | Rendimiento | Precio | Importe |
|---|---|---|---|---|---|
| M01A0030 | h | Peón | 6 | 13.89 | 83.34 |
| M01A0020 | h | Oficial segunda | 6 | 14.4 | 86.40 |
| %0.03 | % | Costes indirectos | 3 % | 169.74 | 5.09 |
|  |  | Total |  |  | 174.83 |

**Retirada_Columpio** Ud RETIRADA DE COLUMPIO Y ACOPIO A PIE DE OBRA
1 Ud × 49.48 = 49.48

### 1.9 PARQUE INFANTIL DE COLEGIO VIEJO

## II ALBAÑILERÍA (27/01/2012)
Importe: 2427.3

### 2.1 PARQUE INFANTIL DE BUENLUGAR
Importe: 367.5

**Rejuntado** m² REJUNTADO DE LOSETA DE CAUCHO EXISTENTE (MEDIO PARQUE).
50 m² × 7.35 = 367.50
Rejuntado de loseta de caucho existente, incluyendo replanteo, limpieza (baldosa y soporte9, incluido cortes necesarios, y recibidas sobre soporte con adhesivo especial de poliuretano bicomponente.

| Código | Ud | Descripción | Rendimiento | Precio | Importe |
|---|---|---|---|---|---|
| M01A0030 | h | Peón | 0.101 | 13.89 | 1.40 |
| M01A0020 | h | Oficial segunda | 0.101 | 14.4 | 1.45 |
| mt47adc110a | kg | Adhesivo especial de poliuretano bicomponente (material; 17/09/2019) | 0.2 | 21.47 | 4.29 |
| %0.03 | % | Costes indirectos | 3 % | 7.14 | 0.21 |
|  |  | Total |  |  | 7.35 |

### 2.2 PARQUE INFANTIL DE CAMBALUD

### 2.3 PARQUE INFANTIL DE PLAZA DE LA CRUZ
Importe: 122.35

**TRAVIESAS** Ud COLOCACION TRAVIESAS RAMPA ACCESO ESTRUCTURA
3 Ud × 14.93 = 44.79

| Código | Ud | Descripción | Rendimiento | Precio | Importe |
|---|---|---|---|---|---|
| M01A0030 | h | Peón | 0.3 | 13.89 | 4.17 |
| M01A0020 | h | Oficial segunda | 0.3 | 14.4 | 4.32 |
| traviesas_023 | Ud | TRAVIESAS DE MADERA (material; 14/08/2019) | 1 | 6 | 6.00 |
| %0.03 | % | Costes indirectos | 3 % | 14.49 | 0.43 |
|  |  | Total |  |  | 14.93 |

**D28DC0090** m² Esmalte sintético brillante, color, SINTECIN s/madera
4 m² × 19.39 = 77.56
Esmalte sintético brillante, SINTECIN o equivalente, aplicado a dos manos, a brocha, rodillo o pistola, sobre carpintería de madera, en interiores o exteriores, colores medios, incluso lijado, limpieza del soporte y mano de fondo con Imprimación Sintética Madera.

| Código | Ud | Descripción | Rendimiento | Precio | Importe |
|---|---|---|---|---|---|
| M01B0090 | h | Oficial pintor (mano de obra; 17/04/2018) | 0.537 | 14.75 | 7.92 |
| M01B0100 | h | Ayudante pintor (mano de obra; 17/04/2018) | 0.537 | 14.01 | 7.52 |
| E35LAC0030 | l | Imprim. p/prepar. sup. madera, bl, Imprimación Sintética Madera. (material; 17/04/2018) | 0.13 | 11.33 | 1.47 |
| E35EA0090 | l | Esmalte brillante, p/madera y metal, int/ext, color, SINTECIN (material; 06/04/2017) | 0.13 | 14.79 | 1.92 |
| %0.03 | % | Costes indirectos | 3 % | 18.83 | 0.56 |
|  |  | Total |  |  | 19.39 |

### 2.4 PARQUE INFANTIL DE LOMO EL PINO (27/01/2012)
Importe: 216

**D09D00500** Impermeabilización bicapa soporte anclajes (27/01/2012)
10 × 21.6 = 216.00

| Código | Ud | Descripción | Rendimiento | Precio | Importe |
|---|---|---|---|---|---|
| M01A0010 | h | Oficial primera (mano de obra; 17/04/2018) | 0.25 | 14.75 | 3.69 |
| M01A0040 | h | Peón especializado (mano de obra; 27/01/2012) | 0.122 | 14.01 | 1.71 |
| IMPBIC |  | Impermeabilización bicapa (material; 17/09/2019) | 1.1 | 14.15 | 15.57 |
| %0.03 | % | Costes indirectos | 3 % | 20.97 | 0.63 |
|  |  | Total |  |  | 21.6 |

### 2.5 PARQUE INFANTIL DE LA PADILLA

### 2.6 PARQUE INFANTIL DE ROSALES ALTO

### 2.7 PARQUE INFANTIL DE ROSALES BAJO
Importe: 1290.31

**D28DC0090** m² Esmalte sintético brillante, color, SINTECIN s/madera
4 m² × 19.39 = 77.56

**Rejuntado** m² REJUNTADO DE LOSETA DE CAUCHO EXISTENTE (MEDIO PARQUE).
165 m² × 7.35 = 1212.75

### 2.8 PARQUE INFANTIL DE PLAZA DE SAN ROQUE

### 2.9 PARQUE INFANTIL DE COLEGIO VIEJO
Importe: 431.14

**REAPRIETE** Ud REAPRIETE DE TORNILLERIA Y ELEMENTOS ESTRUCTURA EXISTENTE
1 Ud × 145.7 = 145.70
Reajuste de la tornillería de la estructura existente, incluid el suminsitro y reposición de toda tornillería en mal estado o inexistente.

| Código | Ud | Descripción | Rendimiento | Precio | Importe |
|---|---|---|---|---|---|
| M01A0030 | h | Peón | 5 | 13.89 | 69.45 |
| M01A0020 | h | Oficial segunda | 5 | 14.4 | 72.00 |
| %0.03 | % | Costes indirectos | 3 % | 141.45 | 4.24 |
|  |  | Total |  |  | 145.7 |

**CAPA_PROTECTORA** m² APLICACIÓN DE CAPA PROTECTORA A TODA LA MADERA DE LA ESTRUCTURA
4 m² × 71.36 = 285.44
Aplicación de barniz sintético brillante, en carpintería de madera, interior o exterior, Palwood o equivalente, i/imprimación, lijado y empaste, acabado a 2 manos.

| Código | Ud | Descripción | Rendimiento | Precio | Importe |
|---|---|---|---|---|---|
| M01A0030 | h | Peón | 2 | 13.89 | 27.78 |
| M01A0020 | h | Oficial segunda | 2 | 14.4 | 28.80 |
| D28DB0010 | m² | Barniz sintético brillante, Palwood, en carp. madera, int./ext. (material; 17/04/2018) | 1 | 12.7 | 12.70 |
| %0.03 | % | Costes indirectos | 3 % | 69.28 | 2.08 |
|  |  | Total |  |  | 71.36 |

## III SUMINISTRO
Importe: 79262.41

### 3.1 PARQUE INFANTIL DE BUENLUGAR
Importe: 1237.41

**Loseta_caucho** m² SUMINISTRO E INSTALACION DE LOSETA DE CAUCHO 500X500x50 mm
10 m² × 31.04 = 310.40
Suministro e instalación de Pavimento de baldosa elástica de seguridad y protección frente a caídas, de caucho reciclado, color negro, de 500x500x50 mm, colocado pegando a la base cada baldosa, con adhesivo especial de poliuretano bicomponente.

| Código | Ud | Descripción | Rendimiento | Precio | Importe |
|---|---|---|---|---|---|
| M01A0030 | h | Peón | 0.101 | 13.89 | 1.40 |
| M01A0020 | h | Oficial segunda | 0.101 | 14.4 | 1.45 |
| mt47adc110a | kg | Adhesivo especial de poliuretano bicomponente | 0.2 | 21.47 | 4.29 |
| Loseta | m² | Baldosa elástica de seguridad y protección frente a caídas, color negro, de 500x500x50 mm, compuesta de resinas de poliuretano, caucho reciclado triturado y pigmentos, según UNE-EN 1177. (material; 17/09/2019) | 1 | 23 | 23.00 |
| %0.03 | % | Costes indirectos | 3 % | 30.14 | 0.90 |
|  |  | Total |  |  | 31.04 |

**M-1** Ud. SUMINISTRO E INSTALACION DE JUEGO MUELLE M-1
1 Ud. × 369.11 = 369.11
SUMINISTRO DE JUEGO MUELLE POLLO, CON PANELES ENHDPE. Polietileno de alta densidad . CON UN AREA DE SEGURIDAD NO INFERIOR A 13,3 M2
Paneles
HDPE: Polietileno de alta densidad o monocolor bicolor. Al ser un polímero se caracteriza
por su resistencia a los productos químicos y la corrosión. Por su capacidad de estiramiento y peso ligero, ofrece alta resistencia al impacto y es muy difícil de romper. La superficie antideslizante proporciona seguridad para los niños y su base sintética impide el cultivo de bacterias y hongos. Norequiere mantenimiento;
Piezas metálicas
Muelle: Espiral en acero 35 NCD controlado en campo magnetoscópico. La superficie es tratada con chorro de arena y luego con capas de preparación de zinc y dos capas de poliéster en polvo 100micros;
Tubos:
Acero inoxidable: AISI 304, Ø25mm;
Hierro: Tratamiento anticorrosivo de galvanizado en caliente de acuerdo con la norma EN ISO
1461. Lacado el gel esmalte a 230 ° C, con un espesor de 50 a 70?m, según la norma UNE EN ISO 2808;
Sistema de fijación:
Tipo A - Sistema de fijación standard se compone de metal común incrustado en el suelo y con
rellenada de hormigón;
Tipo B - Sistema de fijación standard se compone de metal común atornillada al suelo con
casquillos de metal;
Tornillería y accesorios
Tornillos: Acero galvanizado o opcionalmente AISI 304 de acero inoxidable;
Cápsulas: Plástico de polipropileno PP;

| Código | Ud | Descripción | Rendimiento | Precio | Importe |
|---|---|---|---|---|---|
| M01A0030 | h | Peón | 0.7 | 13.89 | 9.72 |
| M01A0020 | h | Oficial segunda | 0.6 | 14.4 | 8.64 |
| MUELLE_M-1 | Ud | SUMINISTRO DE JUEGO MUELLE M-1 (material; 14/08/2019) | 1 | 340 | 340.00 |
| %0.03 | % | Costes indirectos | 3 % | 358.36 | 10.75 |
|  |  | Total |  |  | 369.11 |

**M-2** Ud SUMINISTRO E INSTALACION DE JUEGO MUELLE tipo M-2
1 Ud × 369.11 = 369.11
SUMINISTRO DE JUEGO MUELLE MARIQUITA CON PANELES EN HDPE. Polietileno de alta densidad . CON UN AREA DE SEGURIDAD NO INFERIOR A 13 M2.
Paneles
HDPE: Polietileno de alta densidad o monocolor bicolor. Al ser un polímero se caracteriza
por su resistencia a los productos químicos y la corrosión. Por su capacidad de estiramiento y peso ligero, ofrece alta resistencia al impacto y es muy difícil de romper. La superficie antideslizante proporciona seguridad para los niños y su base sintética impide el cultivo de bacterias y hongos. No requiere mantenimiento;
Piezas metálicas
Muelle: Espiral en acero 35 NCD controlado en campo magnetoscópico. La superficie es tratada con chorro de arena y luego con capas de preparación de zinc y dos capas de poliéster en polvo 100micros;
Tubos:
Acero inoxidable: AISI 304, Ø25mm;
Hierro: Tratamiento anticorrosivo de galvanizado en caliente de acuerdo con la norma EN ISO
1461. Lacado el gel esmalte a 230 ° C, con un espesor de 50 a 70?m, según la norma UNE EN ISO 2808;
Sistema de fijación:
Tipo A - Sistema de fijación standard se compone de metal común incrustado en el suelo y con
rellenada de hormigón;
Tipo B - Sistema de fijación standard se compone de metal común atornillada al suelo con
casquillos de metal;
Tornillería y accesorios
Tornillos: Acero galvanizado o opcionalmente AISI 304 de acero inoxidable;
Cápsulas: Plástico de polipropileno PP;

| Código | Ud | Descripción | Rendimiento | Precio | Importe |
|---|---|---|---|---|---|
| M01A0030 | h | Peón | 0.7 | 13.89 | 9.72 |
| M01A0020 | h | Oficial segunda | 0.6 | 14.4 | 8.64 |
| MUELLE_M-2 | Ud | SUMINISTRO DE JUEGO MUELLE M-2 (material; 14/08/2019) | 1 | 340 | 340.00 |
| %0.03 | % | Costes indirectos | 3 % | 358.36 | 10.75 |
|  |  | Total |  |  | 369.11 |

**Cartel** Ud SUMINISTRO E INSTALACION DE CARTEL INFORMATIVO DE PARQUE INFANTIL
1 Ud × 188.79 = 188.79
Suministro de cartel informativo de parque infantil, de madera de pino silvestre, tratada en autoclave, acabada con barniz protector, formado por dos postes de 0,15 m de lado y 2,15 m de altura vista, y tablero contrachapado fenólico de 0,90x0,70 m, con tornillería de acero galvanizado, embutida y protegida con tapones de seguridad, fijado a una base de hormigón HM-20/P/20/I.

| Código | Ud | Descripción | Rendimiento | Precio | Importe |
|---|---|---|---|---|---|
| M01A0030 | h | Peón | 1 | 13.89 | 13.89 |
| M01A0020 | h | Oficial segunda | 1 | 14.4 | 14.40 |
| Cartel_2 | Ud | Cartel indicador de circuito de parque infantil, de madera de pino silvestre, tratada en autoclave, con clase d (material; 17/09/2019) | 1 | 155 | 155.00 |
| %0.03 | % | Costes indirectos | 3 % | 183.29 | 5.50 |
|  |  | Total |  |  | 188.79 |

### 3.2 PARQUE INFANTIL DE CAMBALUD
Importe: 9766.73

**Loseta_caucho** m² SUMINISTRO E INSTALACION DE LOSETA DE CAUCHO 500X500x50 mm
40 m² × 31.04 = 1241.60

**Vallado_Madera** Ml SUMINISTRO E INSTALACION DE VALLADO DE MADERA TRATA EN AUTOCLAVE
20 Ml × 79.41 = 1588.20
Suministro de valla para área de juegos infantiles, de 0,80 m de altura, formada por postes verticales y dos travesaños horizontales de madera de pino silvestre, incluyendo la puerta de acceso abatible, herrajería incluida, tratada en autoclave, acabada con barniz protector, y tablas verticales de madera de extremos redondeados y cantos romos, de varios colores, con tornillería de acero galvanizado, embutida y protegida con tapones de seguridad, fijada a una superficie soporte.

| Código | Ud | Descripción | Rendimiento | Precio | Importe |
|---|---|---|---|---|---|
| M01A0030 | h | Peón | 0.2 | 13.89 | 2.78 |
| M01A0020 | h | Oficial segunda | 0.2 | 14.4 | 2.88 |
| mt50spl105b | ud | Fijación compuesta por taco químico, arandela y tornillo de acero. (material; 17/09/2019) | 4 | 3.96 | 15.84 |
| mt52jig100a | ml | Valla para área de juegos infantiles, de 0,80 m de altura, formada por postes verticales y dos travesaños horizontales de madera de pino silvestre, tratada en autoclave, con clase de uso 4 según UNE-EN 335, acabada con barniz protector, y tablas verticales de madera de extremos redondeados y cantos romos, de varios colores, con tornillería de acero galvanizado, embutida y protegida con tapones de seguridad, incluso elementos de fijación. (material; 17/09/2019) | 1 | 55.6 | 55.60 |
| %0.03 | % | Costes indirectos | 3 % | 77.10 | 2.31 |
|  |  | Total |  |  | 79.41 |

**C-1** Ud SUMINISTRO E INSTALACION DE COLUMPIO DOBLE EN ALUMINIO tipo C-1
1 Ud × 1110.64 = 1110.64
SUMINISTRO DE COLUMPIO DOBLE EN ALUMINIO,PERFIL 90X90X2,5 mm TIPO 6063 Y TRATAMIENTO T66 Y CON UN AREA DE SEGURUDAD MINIMA DE 28 M2.
Paneles
HDPE: Polietileno de alta densidad o monocolor bicolor. Al ser un polímero se caracteriza
por su resistencia a los productos químicos y la corrosión. Por su capacidad de estiramiento y peso ligero, ofrece alta resistencia al impacto y es muy difícil de romper. La superficie antideslizante proporciona seguridad para los niños y su base sintética impide el cultivo de bacterias y hongos. No requiere mantenimiento;
Piezas metálicas
Muelle: Espiral en acero 35 NCD controlado en campo magnetoscópico. La superficie es tratada con
chorro de arena y luego con capas de preparación de zinc y dos capas de poliéster en polvo 100micros;
Tubos:
Acero inoxidable: AISI 304, Ø25mm;
Hierro: Tratamiento anticorrosivo de galvanizado en caliente de acuerdo con la norma EN ISO
1461. Lacado el gel esmalte a 230 ° C, con un espesor de 50 a 70µm, según la norma UNE EN ISO
2808;
Sistema de fijación:
Tipo A - Sistema de fijación standard se compone de metal común incrustado en el suelo y con
rellenada de hormigón;
Tipo B - Sistema de fijación standard se compone de metal común atornillada al suelo con
casquillos de metal;
Tornillería y accesorios
Tornillos: Acero galvanizado o opcionalmente AISI 304 de acero inoxidable;
Cápsulas: Plástico de polipropileno PP;

| Código | Ud | Descripción | Rendimiento | Precio | Importe |
|---|---|---|---|---|---|
| M01A0030 | h | Peón | 1 | 13.89 | 13.89 |
| M01A0020 | h | Oficial segunda | 1 | 14.4 | 14.40 |
| COLUMPIO_DOBLE_C-1 | Ud | SUMINISTRO DE COLUMPIO DOBLE EN ALUMINIO C-1 (material; 14/08/2019) | 1 | 1050 | 1050.00 |
| %0.03 | % | Costes indirectos | 3 % | 1078.29 | 32.35 |
|  |  | Total |  |  | 1110.64 |

**E-3** Ud SUMINISTRO E INSTALACION DE ESTRUCTURA 1 CON PERFILES EN ALUMINIO E-3
1 Ud × 4899.28 = 4899.28
ESTRUCTURA 1 CON PERFILES EN ALUMINIO PERFIL 90X90X2,5 mm TIPO 6063 Y TRATAMIENTO T66, FORMADA POR 2 TORRES, 2 TOBOGANES PARA DIFERENTES EDADES , ROCODROMO Y PASARELA ENTRE LAS TORRES, CON UN AREA DE SEGURIDAD MINIMA DE 50 M2.
Postes
Aluminio: Perfil 90x90x2.5mm aleación 6063 T66 y el tratamiento, que es una excelencia de
extrusión de aleación, exhibe una excelente resistencia a la corrosión, con un buen acabado superficial.
El tratamiento T66 en el que esta aleación es de recocido de disolución, templado y envejecido
artificialmente, tiene como objetivo mejorar sus propiedades mecánicas. Esta se suministra con el color natural con la opción de ser lacado RAL que el cliente quiere;
Paneles
HDPE: Polietileno de alta densidad o monocolor bicolor. Al ser un polímero se caracteriza por su
resistencia a los productos químicos y la corrosión. Por su capacidad de estiramiento y peso ligero, ofrece alta resistencia al impacto y es muy difícil de romper. La superficie antideslizante proporciona seguridad para los niños y su base sintética impide el cultivo de bacterias y hongos. No requiere mantenimiento;
Red: las cuerdas, de Ø16mm, se elaboran con cable de acero recubierto de fibras de polipropileno, accesorios de conexión y fijación de plástico de polietileno de alta densidad con protección UV, elementos de sujeción de acero galvanizado en caliente;
Madera contrachapada marina: antiderrapante, aglomerada con resinas fenólicas resistentes a la intemperie ya los rayos UV. de acuerdo con la EL 314-2/classe 3 (DIN 68 TCIL3 TS: BFU 100, BS
6566 Parte 8: WBP);
Piezas de plástico
Tobogán: Polietileno de alta densidad, resistente a los UV, gran resistencia a la rutura y máxima
seguridad;
Piezas metálicas
Tubos:
Acero inoxidable: AISI 304, Ø40mm y Ø54mm;
Sistema de fijación:
Tipo B - Sistema de fijación standard se compone de metal común atornillada al suelo con
casquillos de metal;
Tipo C - Sistema de fijación standard consta de plomo aplicado directamente al suelo y entubada
con hormigón;
Tornillería y accesorios
Tornillos: Acero galvanizado o opcionalmente AISI 304 de acero inoxidable;
Cápsulas: Plástico de polipropileno PP;

| Código | Ud | Descripción | Rendimiento | Precio | Importe |
|---|---|---|---|---|---|
| M01A0030 | h | Peón | 2 | 13.89 | 27.78 |
| M01A0020 | h | Oficial segunda | 2 | 14.4 | 28.80 |
| Estructura_E-3 | Ud | ESTRUCTURA 1 CON PERFILES EN ALUMINIO E-3 (material; 14/08/2019) | 1 | 4700 | 4700.00 |
| %0.03 | % | Costes indirectos | 3 % | 4756.58 | 142.70 |
|  |  | Total |  |  | 4899.28 |

**M-1** Ud. SUMINISTRO E INSTALACION DE JUEGO MUELLE M-1
1 Ud. × 369.11 = 369.11

**M-2** Ud SUMINISTRO E INSTALACION DE JUEGO MUELLE tipo M-2
1 Ud × 369.11 = 369.11

**Cartel** Ud SUMINISTRO E INSTALACION DE CARTEL INFORMATIVO DE PARQUE INFANTIL
1 Ud × 188.79 = 188.79

### 3.3 PARQUE INFANTIL DE PLAZA DE LA CRUZ
Importe: 5465.74

**Vallado_Madera** Ml SUMINISTRO E INSTALACION DE VALLADO DE MADERA TRATA EN AUTOCLAVE
40 Ml × 79.41 = 3176.40

**Loseta_caucho** m² SUMINISTRO E INSTALACION DE LOSETA DE CAUCHO 500X500x50 mm
20 m² × 31.04 = 620.80

**M-1** Ud. SUMINISTRO E INSTALACION DE JUEGO MUELLE M-1
1 Ud. × 369.11 = 369.11

**C-1** Ud SUMINISTRO E INSTALACION DE COLUMPIO DOBLE EN ALUMINIO tipo C-1
1 Ud × 1110.64 = 1110.64

**Cartel** Ud SUMINISTRO E INSTALACION DE CARTEL INFORMATIVO DE PARQUE INFANTIL
1 Ud × 188.79 = 188.79

### 3.4 PARQUE INFANTIL DE LOMO EL PINO
Importe: 20941.72

**Vallado_Madera** Ml SUMINISTRO E INSTALACION DE VALLADO DE MADERA TRATA EN AUTOCLAVE
15 Ml × 79.41 = 1191.15

| Medición | Uds. | Largo | Parcial |
|---|---|---|---|
|  | 1 | 8 | 8.00 |
|  | 1 | 7 | 7.00 |
| Subtotal |  |  | 15.00 |
| Total |  |  | 15 |

**Loseta_cauchobisel** m SUMINISTRO E INSTALACION DE LOSETA DE CAUCHO 500x500x50 mm CON BISEL
15 m × 15.18 = 227.70
Suministro e instalación de perímetro para pavimento de absorción de impactos para una altura máxima de caída de 1,6 m, en áreas de juegos infantiles, constituido por baldosas elásticas de seguridad y protección frente a caídas, de caucho reciclado, con borde biselado, color negro, de 500x500x50 mm, recibidas con adhesivo especial de poliuretano bicomponente, sobre una superficie base (no incluida en este precio).

| Código | Ud | Descripción | Rendimiento | Precio | Importe |
|---|---|---|---|---|---|
| M01A0030 | h | Peón | 0.101 | 13.89 | 1.40 |
| M01A0020 | h | Oficial segunda | 0.101 | 14.4 | 1.45 |
| mt47adc110a | kg | Adhesivo especial de poliuretano bicomponente | 0.2 | 21.47 | 4.29 |
| Loseta_bisel |  | Baldosa de caucho reciclado SBR, con borde biselado, color negro, de 500x500x50 mm, con aglomerantes de poliuretano, según UNE- (material; 17/09/2019) | 0.55 | 13.81 | 7.60 |
| %0.03 | % | Costes indirectos | 3 % | 14.74 | 0.44 |
|  |  | Total |  |  | 15.18 |

| Medición | Uds. | Largo | Parcial |
|---|---|---|---|
|  | 1 | 8 | 8.00 |
|  | 1 | 7 | 7.00 |
| Subtotal |  |  | 15.00 |
| Total |  |  | 15 |

**Loseta_caucho** m² SUMINISTRO E INSTALACION DE LOSETA DE CAUCHO 500X500x50 mm
321 m² × 31.04 = 9963.84

| Medición | Uds. | Largo | Parcial |
|---|---|---|---|
|  | 1 | 215 | 215.00 |
|  | 1 | 106 | 106.00 |
| Subtotal |  |  | 321.00 |
| Total |  |  | 321 |

**C-1** Ud SUMINISTRO E INSTALACION DE COLUMPIO DOBLE EN ALUMINIO tipo C-1
1 Ud × 1110.64 = 1110.64

**E-2** Ud SUMINISTRO E INSTALACIÓN DE ESTRUCTURA 2 CON PERFILES EN ALUMINIO E-2
1 Ud × 8042.54 = 8042.54
ESTRUCTURA 2 CON PERFILES EN ALUMINIO, EN ALUMINIO ,PERFIL 90X90X2,5
mm TIPO 6063 Y TRATAMIENTO T66 Y CON UN AREA DE SEGURUDAD MINIMA DE 111
M2.
Postes
Aluminio: Perfil 90x90x2.5mm aleación 6063 T66 y el tratamiento, que es una excelencia de
extrusión de aleación, exhibe una excelente resistencia a la corrosión, con un buen acabado superficial.
El tratamiento T66 en el que esta aleación es de recocido de disolución, templado y envejecido
artificialmente, tiene como objetivo mejorar sus propiedades mecánicas. Esta se suministra con el color natural con la opción de ser lacado RAL que el cliente quiere;
Paneles
HDPE: Polietileno de alta densidad o monocolor bicolor. Al ser un polímero se caracteriza por su
resistencia a los productos químicos y la corrosión. Por su capacidad de estiramiento y peso ligero, ofrece alta resistencia al impacto y es muy difícil de romper. La superficie antideslizante proporciona seguridad para los niños y su base sintética impide el cultivo de bacterias y hongos. No requiere mantenimiento;
Red: las cuerdas, de Ø16mm, se elaboran con cable de acero recubierto de fibras de polipropileno, accesorios de conexión y fijación de plástico de polietileno de alta densidad con protección UV, elementos de sujeción de acero galvanizado en caliente;
Madera contrachapada marina: antiderrapante, aglomerada con resinas fenólicas resistentes a la intemperie ya los rayos UV. de acuerdo con la EL 314-2/classe 3 (DIN 68 TCIL3 TS: BFU 100, BS
6566 Parte 8: WBP);
Piezas de plástico
Tobogán: Polietileno de alta densidad, resistente a los UV, gran resistencia a la rutura y máxima
seguridad;
Piezas metálicas
Tubos:
Acero inoxidable: AISI 304, Ø40mm y Ø54mm;
Hierro: Tratamiento anticorrosivo de galvanizado en caliente de acuerdo con la norma EN ISO
1461;
Sistema de fijación:
Tipo B - Sistema de fijación standard se compone de metal común atornillada al suelo con
casquillos de metal;
Tipo C - Sistema de fijación standard consta de plomo aplicado directamente al suelo y entubada
con hormigón;
Tornillería y accesorios
Tornillos: Acero galvanizado o opcionalmente AISI 304 de acero inoxidable;
Cápsulas: Plástico de polipropileno PP;

| Código | Ud | Descripción | Rendimiento | Precio | Importe |
|---|---|---|---|---|---|
| M01A0030 | h | Peón | 1 | 13.89 | 13.89 |
| M01A0020 | h | Oficial segunda | 1 | 14.4 | 14.40 |
| Estructura_E-2 | Ud | ESTRUCTURA 2 CON PERFILES EN ALUMINIO E-2 (material; 14/08/2019) | 1 | 7780 | 7780.00 |
| %0.03 | % | Costes indirectos | 3 % | 7808.29 | 234.25 |
|  |  | Total |  |  | 8042.54 |

**RECINSTRA_1** Pa REHABILITACIÓN E INSTALACIÓN DE CONJUNTO DE VARIOS EXISTENTE (17/09/2019)
1 Pa × 217.06 = 217.06
Traslado e instalación de la estructura de juego y un juego muelle, existente en el parque infantil de la Plaza de San Roque. Se incluye la reparación y acondicionamiento de los mismos mediante la aportación de piezas, tornillería,a cabados, etc, necearios para su correcto y seguro uso.

**Cartel** Ud SUMINISTRO E INSTALACION DE CARTEL INFORMATIVO DE PARQUE INFANTIL
1 Ud × 188.79 = 188.79

### 3.5 PARQUE INFANTIL DE LA PADILLA
Importe: 3795.89
1_pard_fi0_li0_ri0_ql_sb0_sa0_sl0_f0_fs20_b0_i0_ulnone_strike0_cf0 PARQUE INFANTIL DE PLAZA DE LA CRUZ}_sect}}{_rtf_ansi_deftab720_paperw12240_paperh15840_margl1800_margt1440_margr1800_margb1440_gutter0{_fonttbl{_f0_fcharset1_fswiss_fprq2Segoe UI;}}{_colortbl_red0_green0_blue0;_red255_green255_blue255;}{_sectd_cols1_colsx0_plain_pard_uc1{_header_pard_fi0_li0_ri0_ql_sb0_sa0_sl0_f0_fs20_b0_i0_ulnone_strike0_cf0}{_footer_pard_fi0_li0_ri0_ql_sb0_sa0_sl0_f0_fs20_b0_i0_ulnone_strike0_cf0}{_plain_p

**AGARRADERAS** Ud SUMINISTRO E INSTALACION DE AGARRADERAS DE MUELLE EXISTENTE
6 Ud × 10.4 = 62.40
Suministro e instalación de agarraderas compatibles para juego infantil tipo mulle, totalmente instalada.

| Código | Ud | Descripción | Rendimiento | Precio | Importe |
|---|---|---|---|---|---|
| M01A0030 | h | Peón | 0.2 | 13.89 | 2.78 |
| M01A0020 | h | Oficial segunda | 0.3 | 14.4 | 4.32 |
| AGARRADERAS_2 | Ud | AGARRADERAS PARA MUELLE (material; 14/08/2019) | 1 | 3 | 3.00 |
| %0.03 | % | Costes indirectos | 3 % | 10.10 | 0.30 |
|  |  | Total |  |  | 10.4 |

**Vallado_Madera** Ml SUMINISTRO E INSTALACION DE VALLADO DE MADERA TRATA EN AUTOCLAVE
20 Ml × 79.41 = 1588.20

**Loseta_cauchobisel** m SUMINISTRO E INSTALACION DE LOSETA DE CAUCHO 500x500x50 mm CON BISEL
5 m × 15.18 = 75.90

**Loseta_caucho** m² SUMINISTRO E INSTALACION DE LOSETA DE CAUCHO 500X500x50 mm
5 m² × 31.04 = 155.20

**CADENAS_ASIENTOS** Ud SUMINISTRO E INSTALACION DE CADENAS Y ASIENTOS PARA COLUMPIO EXISTENTE, ASIENTO CUNA Y ASIENTO SIMPLE.
1 Ud × 150.43 = 150.43
Suministro e instalación de cadenas y asientos, tipo cuna y simple, compatibles para columpio juego infantil existente, totalmente instalada.

| Código | Ud | Descripción | Rendimiento | Precio | Importe |
|---|---|---|---|---|---|
| M01A0030 | h | Peón | 0.3 | 13.89 | 4.17 |
| M01A0020 | h | Oficial segunda | 0.2 | 14.4 | 2.88 |
| CADENAS_ASIENTOS_1 | Ud | SUMINISTRO E INSTALACION DE CADENAS Y ASIENTOS PARA COLUMPIO EXISTENTE, ASIENTO CUNA Y ASIENTO SIMPLE. (material; 17/09/2019) | 1 | 139 | 139.00 |
| %0.03 | % | Costes indirectos | 3 % | 146.05 | 4.38 |
|  |  | Total |  |  | 150.43 |

**Cartel** Ud SUMINISTRO E INSTALACION DE CARTEL INFORMATIVO DE PARQUE INFANTIL
1 Ud × 188.79 = 188.79

**T-1** Ud SUMINISTRO E INSTALACION DE TOBOGAN CON PANELES HDPE T-1
1 Ud × 1357.91 = 1357.91

| Código | Ud | Descripción | Rendimiento | Precio | Importe |
|---|---|---|---|---|---|
| M01A0030 | h | Peón | 0.7 | 13.89 | 9.72 |
| M01A0020 | h | Oficial segunda | 0.6 | 14.4 | 8.64 |
| TOBOGAN_T-1 | Ud | SUMINISTRO DE TOBOGAN CON PANELES HDPE (material; 14/08/2019) | 1 | 1300 | 1300.00 |
| %0.03 | % | Costes indirectos | 3 % | 1318.36 | 39.55 |
|  |  | Total |  |  | 1357.91 |

| Código | Ud | Descripción | Cantidad | Precio | Importe |
|---|---|---|---|---|---|
| RECINSTRA_1 | Pa | REHABILITACIÓN E INSTALACIÓN DE CONJUNTO DE VARIOS EXISTENTE | 1 | 217.06 | 217.06 |

### 3.6 PARQUE INFANTIL DE ROSALES ALTO
Importe: 7499.87
ard_uc1_pard_fi0_li0_ri0_ql_sb0_sa0_sl0_f0_fs20_b0_i0_ulnone_strike0_cf0 PARQUE INFANTIL DE LOMO EL PINO}_sect}}{_rtf_ansi_deftab720_paperw12240_paperh15840_margl1800_margt1440_margr1800_margb1440_gutter0{_fonttbl{_f0_fcharset1_fswiss_fprq2Segoe UI;}}{_colortbl_red0_green0_blue0;_red255_green255_blue255;}{_sectd_cols1_colsx0_plain_pard_uc1{_header_pard_fi0_li0_ri0_ql_sb0_sa0_sl0_f0_fs20_b0_i0_ulnone_strike0_cf0}{_footer_pard_fi0_li0_ri0_ql_sb0_sa0_sl0_f0_fs20_b0_i0_ulnone_strike0_cf0}{_plain_p

**Vallado_Madera** Ml SUMINISTRO E INSTALACION DE VALLADO DE MADERA TRATA EN AUTOCLAVE
40 Ml × 79.41 = 3176.40

**Loseta_caucho** m² SUMINISTRO E INSTALACION DE LOSETA DE CAUCHO 500X500x50 mm
85 m² × 31.04 = 2638.40

**M-2** Ud SUMINISTRO E INSTALACION DE JUEGO MUELLE tipo M-2
1 Ud × 369.11 = 369.11

**MB-1** Ud SUMINISTRO E INSTALACION DE Muelle Balancine DOBLE tipo MB-1
1 Ud × 976.74 = 976.74
SUMINISTRO DE Muelle Balancine DOBLE CON "Mariquitas" CON PANELES HDPE: Polietileno
de alta densidad o monocolor bicolor. Y AREA DE SEGURIDAD NO INFERIOR A 18 M2.
HDPE: Polietileno de alta densidad o monocolor bicolor. Al ser un polímero se caracteriza
por su resistencia a los productos químicos y la corrosión. Por su capacidad de estiramiento y peso ligero, ofrece alta resistencia al impacto y es muy difícil de romper. La superficie antideslizante proporciona seguridad para los niños y su base sintética impide el cultivo de bacterias y hongos. No requiere mantenimiento;
Piezas metálicas
Muelle: Espiral en acero 35 NCD controlado en campo magnetoscópico. La superficie es tratada con
chorro de arena y luego con capas de preparación de zinc y dos capas de poliéster en polvo 100micros;
Tubos:
Acero inoxidable: AISI 304, Ø25mm;
Hierro: Tratamiento anticorrosivo de galvanizado en caliente de acuerdo con la norma EN ISO
1461. Lacado el gel esmalte a 230 ° C, con un espesor de 50 a 70µm, según la norma UNE EN ISO
2808;
Sistema de fijación:
Tipo A - Sistema de fijación standard se compone de metal común incrustado en el suelo y con
rellenada de hormigón;
Tipo B - Sistema de fijación standard se compone de metal común atornillada al suelo con
casquillos de metal;
Tornillería y accesorios
Tornillos: Acero galvanizado o opcionalmente AISI 304 de acero inoxidable;
Cápsulas: Plástico de polipropileno PP;

| Código | Ud | Descripción | Rendimiento | Precio | Importe |
|---|---|---|---|---|---|
| M01A0030 | h | Peón | 1 | 13.89 | 13.89 |
| M01A0020 | h | Oficial segunda | 1 | 14.4 | 14.40 |
| Mariquitas_Dobles_MB-2 | Ud | Muelle Balancine DOBLE CON MB-2 (material; 14/08/2019) | 1 | 920 | 920.00 |
| %0.03 | % | Costes indirectos | 3 % | 948.29 | 28.45 |
|  |  | Total |  |  | 976.74 |

**CADENAS_ASIENTOS** Ud SUMINISTRO E INSTALACION DE CADENAS Y ASIENTOS PARA COLUMPIO EXISTENTE, ASIENTO CUNA Y ASIENTO SIMPLE.
1 Ud × 150.43 = 150.43

**Cartel** Ud SUMINISTRO E INSTALACION DE CARTEL INFORMATIVO DE PARQUE INFANTIL
1 Ud × 188.79 = 188.79

### 3.7 PARQUE INFANTIL DE ROSALES BAJO
Importe: 5155.34

**Vallado_Madera** Ml SUMINISTRO E INSTALACION DE VALLADO DE MADERA TRATA EN AUTOCLAVE
40 Ml × 79.41 = 3176.40

**Loseta_caucho** m² SUMINISTRO E INSTALACION DE LOSETA DE CAUCHO 500X500x50 mm
10 m² × 31.04 = 310.40

**M-1** Ud. SUMINISTRO E INSTALACION DE JUEGO MUELLE M-1
1 Ud. × 369.11 = 369.11

**C-1** Ud SUMINISTRO E INSTALACION DE COLUMPIO DOBLE EN ALUMINIO tipo C-1
1 Ud × 1110.64 = 1110.64

**Cartel** Ud SUMINISTRO E INSTALACION DE CARTEL INFORMATIVO DE PARQUE INFANTIL
1 Ud × 188.79 = 188.79

### 3.8 PARQUE INFANTIL DE PLAZA DE SAN ROQUE
Importe: 13313.65

**Loseta_caucho** m² SUMINISTRO E INSTALACION DE LOSETA DE CAUCHO 500X500x50 mm
50 m² × 31.04 = 1552.00

**Vallado_Madera** Ml SUMINISTRO E INSTALACION DE VALLADO DE MADERA TRATA EN AUTOCLAVE
10 Ml × 79.41 = 794.10

**M-2** Ud SUMINISTRO E INSTALACION DE JUEGO MUELLE tipo M-2
1 Ud × 369.11 = 369.11

**C-1** Ud SUMINISTRO E INSTALACION DE COLUMPIO DOBLE EN ALUMINIO tipo C-1
1 Ud × 1110.64 = 1110.64

**MB-1** Ud SUMINISTRO E INSTALACION DE Muelle Balancine DOBLE tipo MB-1
1 Ud × 976.74 = 976.74

**M-4** Ud SUMINISTRO DE Muelle Balancin tipo M-4
1 Ud × 425.69 = 425.69
SUMINISTRO DE Muelle Balancin CON PANELES HDPE: Polietileno
de alta densidad o monocolor bicolor. Y AREA DE SEGURIDAD NO INFERIOR A 18 M2

| Código | Ud | Descripción | Rendimiento | Precio | Importe |
|---|---|---|---|---|---|
| M01A0030 | h | Peón | 1 | 13.89 | 13.89 |
| M01A0020 | h | Oficial segunda | 1 | 14.4 | 14.40 |
| muelle_M-4 | UD | SUMINISTRO DE Muelle Balancin tipo M-4 (material; 14/08/2019) | 1 | 385 | 385.00 |
| %0.03 | % | Costes indirectos | 3 % | 413.29 | 12.40 |
|  |  | Total |  |  | 425.69 |

**E-1** Ud SUMINISTRO DE ESTRUCTURA TIPO E-1
1 Ud × 3129.44 = 3129.44
SUMINISTRO DE ESTRUCTURA 3 (Postes Aluminio) ALUMINIO, PERFIL 90X90X2,5 mm TIPO 6063 Y TRATAMIENTO T66 Y CON UN AREA DE SEGURUDAD MINIMA DE 39 M2

| Código | Ud | Descripción | Rendimiento | Precio | Importe |
|---|---|---|---|---|---|
| M01A0030 | h | Peón | 1 | 13.89 | 13.89 |
| M01A0020 | h | Oficial segunda | 1 | 14.4 | 14.40 |
| estructura_015 | Ud | SUMINISTRO DE ESTRUCTURA 3 (Postes Aluminio) ALUMINIO, PERFIL 90X90X2,5 mm TIPO 6063 Y TRATAMIENTO T66 Y CON UN AREA DE SEGURUDAD MINIMA DE 39 M2 (material; 14/08/2019) | 1 | 3010 | 3010.00 |
| %0.03 | % | Costes indirectos | 3 % | 3038.29 | 91.15 |
|  |  | Total |  |  | 3129.44 |

**E-4** Ud SUMINISTRO DE ESTRUCTURA TIPO E-4
1 Ud × 4767.14 = 4767.14
SUMINISTRO DE ESTRUCTURA 4 (Postes Aluminio) ALUMINIO ,PERFIL 90X90X2,5 mm TIPO 6063 Y TRATAMIENTO T66 Y CON UN AREA DE SEGURUDAD MINIMA DE 65 M2. FORMADA POR 2 TORRES Y 2 TOBOGANES , RED TREPA Y ROCODROMO.
Postes
Aluminio: Perfil 90x90x2.5mm aleación 6063 T66 y el tratamiento, que es una excelencia de
extrusión de aleación, exhibe una excelente resistencia a la corrosión, con un buen acabado superficial.
El tratamiento T66 en el que esta aleación es de recocido de disolución, templado y envejecido
artificialmente, tiene como objetivo mejorar sus propiedades mecánicas. Esta se suministra con el color natural con la opción de ser lacado RAL que el cliente quiere;
Paneles
HDPE: Polietileno de alta densidad o monocolor bicolor. Al ser un polímero se caracteriza por su
resistencia a los productos químicos y la corrosión. Por su capacidad de estiramiento y peso ligero, ofrece alta resistencia al impacto y es muy difícil de romper. La superficie antideslizante proporciona seguridad para los niños y su base sintética impide el cultivo de bacterias y hongos. No requiere
mantenimiento;
Red: las cuerdas, de Ø16mm, se elaboran con cable de acero recubierto de fibras de polipropileno,
accesorios de conexión y fijación de plástico de polietileno de alta densidad con protección UV,
elementos de sujeción de acero galvanizado en caliente;
Madera contrachapada marina: antiderrapante, aglomerada con resinas fenólicas resistentes a la
intemperie ya los rayos UV. de acuerdo con la EL 314-2/classe 3 (DIN 68 TCIL3 TS: BFU 100, BS
6566 Parte 8: WBP);
Piezas de plástico
Túnel: En tubo corrugado de polipropileno de conformidad con la norma EN 13476;
Tobogán: Polietileno de alta densidad, resistente a los UV, gran resistencia a la rutura y máxima
seguridad;
Piezas metálicas
Tubos:
Acero inoxidable: AISI 304, Ø40mm y Ø54mm;
Sistema de fijación:
Tipo B - Sistema de fijación standard se compone de metal común atornillada al suelo con
casquillos de metal;
Tipo C - Sistema de fijación standard consta de plomo aplicado directamente al suelo y entubada
con hormigón;
Tornillería y accesorios
Tornillos: Acero galvanizado o opcionalmente AISI 304 de acero inoxidable;
Cápsulas: Plástico de polipropileno PP

| Código | Ud | Descripción | Rendimiento | Precio | Importe |
|---|---|---|---|---|---|
| M01A0030 | h | Peón | 1 | 13.89 | 13.89 |
| M01A0020 | h | Oficial segunda | 1 | 14.4 | 14.40 |
| ESTRUCTURA_4_12 | Ud | SUMINISTRO DE ESTRUCTURA 4 (Postes Aluminio) ALUMINIO ,PERFIL 90X90X2,5 mm TIPO 6063 Y TRATAMIENTO T66 Y CON UN AREA DE SEGURUDAD MINIMA DE 65 M2. FORMADA POR 2 TORRES Y 2 TOBOGANES , RED TREPA Y ROCODROMO. (material; 14/08/2019) | 1 | 4600 | 4600.00 |
| %0.03 | % | Costes indirectos | 3 % | 4628.29 | 138.85 |
|  |  | Total |  |  | 4767.14 |

**Cartel** Ud SUMINISTRO E INSTALACION DE CARTEL INFORMATIVO DE PARQUE INFANTIL
1 Ud × 188.79 = 188.79

### 3.9 PARQUE INFANTIL DE COLEGIO VIEJO
Importe: 12086.06

**Loseta_caucho** m² SUMINISTRO E INSTALACION DE LOSETA DE CAUCHO 500X500x50 mm
149.35 m² × 31.04 = 4635.82

| Medición | Uds. | Largo | Ancho | Parcial |
|---|---|---|---|---|
|  | 1 | 64 |  | 64.00 |
|  | 1 | 10 | 3 | 30.00 |
|  | 1 | 12.3 | 4.5 | 55.35 |
| Subtotal |  |  |  | 149.35 |
| Total |  |  |  | 149.35 |

**C-1** Ud SUMINISTRO E INSTALACION DE COLUMPIO DOBLE EN ALUMINIO tipo C-1
1 Ud × 1110.64 = 1110.64

**M-1** Ud. SUMINISTRO E INSTALACION DE JUEGO MUELLE M-1
1 Ud. × 369.11 = 369.11

**M-3** Ud SUMINISTRO DE JUEGO MUELLE MOTO VESPA_tipo M-3
1 Ud × 317.61 = 317.61
SUMINISTRO DE JUEGO MUELLE MOTO VESPA
Paneles
HDPE: Polietileno de alta densidad o monocolor bicolor. Al ser un polímero se caracteriza
por su resistencia a los productos químicos y la corrosión. Por su capacidad de estiramiento y peso ligero, ofrece alta resistencia al impacto y es muy difícil de romper. La superficie antideslizante proporciona seguridad para los niños y su base sintética impide el cultivo de bacterias y hongos. Norequiere mantenimiento;
Piezas metálicas
Muelle: Espiral en acero 35 NCD controlado en campo magnetoscópico. La superficie es tratada con chorro de arena y luego con capas de preparación de zinc y dos capas de poliéster en polvo 100micros;
Tubos:
Acero inoxidable: AISI 304, Ø25mm;
Hierro: Tratamiento anticorrosivo de galvanizado en caliente de acuerdo con la norma EN ISO
1461. Lacado el gel esmalte a 230 ° C, con un espesor de 50 a 70?m, según la norma UNE EN ISO 2808;
Sistema de fijación:
Tipo A - Sistema de fijación standard se compone de metal común incrustado en el suelo y con
rellenada de hormigón;
Tipo B - Sistema de fijación standard se compone de metal común atornillada al suelo con
casquillos de metal;
Tornillería y accesorios
Tornillos: Acero galvanizado o opcionalmente AISI 304 de acero inoxidable;
Cápsulas: Plástico de polipropileno PP;

| Código | Ud | Descripción | Rendimiento | Precio | Importe |
|---|---|---|---|---|---|
| M01A0030 | h | Peón | 0.7 | 13.89 | 9.72 |
| M01A0020 | h | Oficial segunda | 0.6 | 14.4 | 8.64 |
| MUELLE_MOTO_M-3 | Ud | SUMINISTRO DE JUEGO MUELLE MOTO VESPA tipo M-3 (material; 14/08/2019) | 1 | 290 | 290.00 |
| %0.03 | % | Costes indirectos | 3 % | 308.36 | 9.25 |
|  |  | Total |  |  | 317.61 |

**MB-1** Ud SUMINISTRO E INSTALACION DE Muelle Balancine DOBLE tipo MB-1
1 Ud × 976.74 = 976.74

**Cartel** Ud SUMINISTRO E INSTALACION DE CARTEL INFORMATIVO DE PARQUE INFANTIL
1 Ud × 188.79 = 188.79

**T-1** Ud SUMINISTRO E INSTALACION DE TOBOGAN CON PANELES HDPE T-1
1 Ud × 1357.91 = 1357.91

**E-1** Ud SUMINISTRO DE ESTRUCTURA TIPO E-1
1 Ud × 3129.44 = 3129.44

## IV GESTIÓN DE RESIDUOS (1 a 3% del PEM) (02/03/2009)
Importe: 503.09

**010409** tn RESIDUOS DE TIERRA VEGETAL Y MALEZA (02/03/2009)
0 tn × 6 = 0.00

| Código | Descripción | Rendimiento | Precio | Importe |
|---|---|---|---|---|
| CVTV | Canon vertido en gestor autorizado (02/03/2009) | 1 | 6 | 6.00 |
|  | Total |  |  | 6 |

**170504** tn RESIDUOS DE TIERRA VEGETAL Y MALEZA (04/12/2017)
0 tn × 6 = 0.00

| Código | Ud | Descripción | Rendimiento | Precio | Importe |
|---|---|---|---|---|---|
| CV | tn | Canon vertido en gestor autorizado (04/12/2017) | 1 | 6 | 6.00 |
|  |  | Total |  |  | 6 |

**170407** tn RESIDUOS METALICOS (04/03/2009)
0 tn × 1 = 0.00

| Código | Ud | Descripción | Rendimiento | Precio | Importe |
|---|---|---|---|---|---|
| GEST. ASF. | tn | Coste de gestión para tratamiento en planta autorizada (04/03/2009) | 1 | 1 | 1.00 |
|  |  | Total |  |  | 1 |

**170302a** tn RESIDUOS DE ASFALTO (fresado) (02/03/2009)
0 tn × 7 = 0.00

| Código | Ud | Descripción | Rendimiento | Precio | Importe |
|---|---|---|---|---|---|
| GEST. ASF.1 | tn | Canon de planta asfáltica gestor autorizado (02/03/2009) | 1 | 7 | 7.00 |
|  |  | Total |  |  | 7 |

**170302b** tn RESIDUOS DE ASFALTO (demolición) (02/03/2009)
0.31 tn × 12.81 = 3.97

| Código | Ud | Descripción | Rendimiento | Precio | Importe |
|---|---|---|---|---|---|
| GEST.ASF. | tn | Canon de planta de gestor autorizado (02/03/2009) | 1 | 12.81 | 12.81 |
|  |  | Total |  |  | 12.81 |

| Medición | Uds. | Largo | Ancho | Parcial |
|---|---|---|---|---|
| Demoliciones bases lomo el pino | 2.4 | 13 | 0.008 |  |
| Total |  |  |  | 0.31 |

**170107** tn RESIDUOS MEZCLADOS DE DEMOLICIÓN (02/03/2009)
0.04 tn × 12.81 = 0.51

| Código | Ud | Descripción | Rendimiento | Precio | Importe |
|---|---|---|---|---|---|
| GEST. DEMO. | tn | Canon de planta de gestor autorizado (02/03/2009) | 1 | 12.81 | 12.81 |
|  |  | Total |  |  | 12.81 |

| Medición | Uds. | Largo | Alto | Parcial |
|---|---|---|---|---|
| Otros | 1.8 | 2 | 0.008 | 0.03 |
| Total |  |  |  | 0.04 |

**200101** tn RESIDUOS DE PAPEL (02/03/2009)
0.14 tn × 37 = 5.18

| Código | Ud | Descripción | Rendimiento | Precio | Importe |
|---|---|---|---|---|---|
| TAPRPAP | tn | Transporte de papel a planta de gestor autorizado (maquinaria; 02/03/2009) | 1 | 7 | 7.00 |
| GEST. PAPEL | tn | Canon de planta de gestor autorizado (02/03/2009) | 1 | 30 | 30.00 |
|  |  | Total |  |  | 37 |

| Medición | Uds. | Largo | Alto | Parcial |
|---|---|---|---|---|
| restos embalaje, Sin definir 0,9 | 0.9 | 15 | 0.01 | 0.14 |
| Total |  |  |  | 0.14 |

**170203** tn RESIDUOS DE PLÁSTICO (02/03/2009)
0.23 tn × 107 = 24.61

| Código | Ud | Descripción | Rendimiento | Precio | Importe |
|---|---|---|---|---|---|
| TAPRPLAS | tn | Transporte de plástico a planta de gestor autorizado (maquinaria; 02/03/2009) | 1 | 7 | 7.00 |
| GEST. PLAS | tn | Canon de planta de gestor autorizado (02/03/2009) | 1 | 100 | 100.00 |
|  |  | Total |  |  | 107 |

| Medición | Uds. | Largo | Alto | Parcial |
|---|---|---|---|---|
| restos embalajes, sin definir | 0.9 | 25 | 0.01 | 0.23 |
| Total |  |  |  | 0.23 |

**200201** tn RESIDUOS BIODEGRADABLES O BASURAS (03/03/2009)
0.09 tn × 58 = 5.22

| Código | Ud | Descripción | Rendimiento | Precio | Importe |
|---|---|---|---|---|---|
| TBAS | tn | Transporte residuos biodegradables o basuras a planta autorizada (maquinaria; 03/03/2009) | 1 | 8 | 8.00 |
| GEST.BAS | tn | Canon de planta de gestión de residuos biodegradables, basuras (03/03/2009) | 1 | 50 | 50.00 |
|  |  | Total |  |  | 58 |

| Medición | Uds. | Largo | Parcial |
|---|---|---|---|
| residuos tipo basuras y biodegradables. Sin definir | 0.9 | 0.1 | 0.09 |
| Total |  |  | 0.09 |

**170202** tn RESIDUOS DE VIDRIO (02/03/2009)
0.08 tn × 107 = 8.56

| Código | Ud | Descripción | Rendimiento | Precio | Importe |
|---|---|---|---|---|---|
| TARVID | tn | Transporte de vidrio a planta de gestor autorizado (maquinaria; 03/03/2009) | 1 | 7 | 7.00 |
| GEST. PLAS | tn | Canon de planta de gestor autorizado | 1 | 100 | 100.00 |
|  |  | Total |  |  | 107 |

| Medición | Uds. | Largo | Parcial |
|---|---|---|---|
| vidrio de recipientes. Sin definir | 1.5 | 0.05 | 0.08 |
| Total |  |  | 0.08 |

**170201** RESIDUOS MADERA (03/03/2009)
2.37 × 192 = 455.04

| Código | Ud | Descripción | Rendimiento | Precio | Importe |
|---|---|---|---|---|---|
| TARVID | tn | Transporte de vidrio a planta de gestor autorizado | 1 | 7 | 7.00 |
| GESTI. MADERA | tn | Canon de planta de gestor autorizado (17/09/2019) | 1 | 185 | 185.00 |
|  |  | Total |  |  | 192 |

| Medición | Uds. | Largo | Ancho | Alto | Parcial |
|---|---|---|---|---|---|
| PARQUE INFANTIL DE BUENLUGAR | 0.6 | 14 | 0.8 | 0.03 | 0.20 |
| PARQUE INFANTIL DE CAMBALUD | 0.6 | 20 | 0.8 | 0.03 | 0.29 |
| PARQUE INFANTIL DE LA CRUZ | 0.6 | 40 | 0.8 | 0.03 | 0.58 |
| PARQUE INFANTIL DE ROSALES ALTO | 0.6 | 40 | 0.8 | 0.03 | 0.58 |
| PARQUE INFANTIL DE ROSALES BAJO | 0.6 | 40 | 0.8 | 0.03 | 0.58 |
| PARQUE INFANTIL DE PLAZA SAN ROQUE | 0.6 | 10 | 0.8 | 0.03 | 0.14 |
| Subtotal |  |  |  |  | 2.37 |
| Total |  |  |  |  | 2.37 |

**R_PELIGROSOS** tn RESIDUOS POTENCIALMENTE PELIGROSOS, MACADAM Y OTROS (02/03/2009)
0 tn × 408 = 0.00

| Código | Ud | Descripción | Rendimiento | Precio | Importe |
|---|---|---|---|---|---|
| TRPP | tn | Transporte de residuos peligrosos a plantas de gestión autorizad (maquinaria; 02/03/2009) | 1 | 8 | 8.00 |
| GEST.RPP | tn | Canon de planta de gestión de residuos peligrosos autorizada (02/03/2009) | 1 | 400 | 400.00 |
|  |  | Total |  |  | 408 |

## V CONTROL DE CALIDAD (1% del PEM) (30/07/2019)

**PACC** Partida alzada Control de calidad (30/07/2019)
0
P.A. Partida alzada de Control de Calidad incluyendo los ensayos de materiales y control de ejecución marcados en la normativa vigente.

## X SEGURIDAD Y SALUD (1,5 a 3% del PEM) (17/09/2019)
Importe: 150

**PASYS** Pa Partida alzada Segurida y Salud (17/09/2019)
1 Pa × 150 = 150.00
P.A. Partida alzada de elementos de seguridad, necesarios para la ejecución de los trabajos a realizar, descritos en el Estudio Básico de Seguridad a realizar por Técnico competente así como en su desarrollo y aplicación en el correspondiente Plan de Seguridad y Salud redactado por el Contratista. Las medidas de protección estimadas incluirán en principio: señalizaciones, protecciones personales y protecciones colectivas, todo ello cumpliendo la reglamentación vigente. Los trabajadores usarán los aseos-vestuarios existentes en el propio edificio como instalaciones de bienestar en obra.

## Precios auxiliares

**D28DB0010** m² Barniz sintético brillante, Palwood, en carp. madera, int./ext. (material; 17/04/2018)
Precio: 12.7
Barniz sintético brillante, en carpintería de madera, interior o exterior, Palwood o equivalente, i/imprimación, lijado y empaste, acabado a 2 manos.

| Código | Ud | Descripción | Rendimiento | Precio | Importe |
|---|---|---|---|---|---|
| M01B0090 | h | Oficial pintor | 0.37 | 14.75 | 5.46 |
| M01B0100 | h | Ayudante pintor | 0.37 | 14.01 | 5.18 |
| E35DAB0040 | l | Barniz sintético int/ext brillante, Palwood Barniz Intemperie (material; 17/04/2018) | 0.18 | 11.45 | 2.06 |
|  |  | Total |  |  | 12.7 |

## Recursos

**traviesas_023** Ud TRAVIESAS DE MADERA
IMPERMEANBILIZACION

**E35LAC0030** l Imprim. p/prepar. sup. madera, bl, Imprimación Sintética Madera
Imprimación para la preparación de superficies de madera, color blanco, Imprimación Sintética Madera de Cin

**E35EA0090** l Esmalte brillante, p/madera y metal, int/ext, color, SINTECIN
Esmalte brillante, para superficies de madera y metal, en interiores y exteriores, colores medios, SINTECIN de Cin

**MUELLE_M-1** Ud SUMINISTRO DE JUEGO MUELLE M-1
SUMINISTRO DE JUEGO MUELLE POLLO

**MUELLE_M-2** Ud SUMINISTRO DE JUEGO MUELLE M-2
SUMINISTRO DE JUEGO MUELLE MARIQUITA

**Cartel_2** Ud Cartel indicador de circuito de parque infantil, de madera de pino silvestre, tratada en autoclave, con clase d
Cartel indicador de parque infantil, de madera de pino silvestre, tratada en autoclave, con clase de uso 4 según UNE-EN 335, acabada con barniz protector, formado por dos postes de 0,15 m de lado y 2,15 m de altura vista, y tablero contrachapado fenólico de 0,90x0,70 m, con tornillería de acero galvanizado, embutida y protegida con tapones de seguridad, incluso elementos de fijación.

**COLUMPIO_DOBLE_C-1** Ud SUMINISTRO DE COLUMPIO DOBLE EN ALUMINIO C-1
SUMINISTRO DE COLUMPIO DOBLE EN ALUMINIO ,PERFIL 90X90X2,5 mm
TIPO 6063 Y TRATAMIENTO T66 Y CON UN AREA DE SEGURUDAD MINIMA DE 28 M2

**Estructura_E-3** Ud ESTRUCTURA 1 CON PERFILES EN ALUMINIO E-3
ESTRUCTURA 1 CON PERFILES EN ALUMINIO PERFIL 90X90X2,5 mm TIPO 6063 Y TRATAMIENTO T66, FORMADA POR 2 TORRES, 2 TOBOGANES PARA DIFERENTES EDADES , ROCODROMO Y PASARELA ENTRE LAS TORRES, CON UN AREA DE SEGURIDAD MINIMA DE 50 M2.

**Loseta_bisel** Baldosa de caucho reciclado SBR
Baldosa de caucho reciclado SBR, con borde biselado, color negro, de 500x500x50 mm, compuesta de resinas de poliuretano, según UNE-EN 1177.

**Estructura_E-2** Ud ESTRUCTURA 2 CON PERFILES EN ALUMINIO E-2
ESTRUCTURA 2 CON PERFILES EN ALUMINIO, EN ALUMINIO ,PERFIL 90X90X2,5
mm TIPO 6063 Y TRATAMIENTO T66 Y CON UN AREA DE SEGURUDAD MINIMA DE 111
M2.

**TOBOGAN_T-1** Ud SUMINISTRO DE TOBOGAN CON PANELES HDPE
SUMINISTRO DE TOBOGAN CON PANELES HDPE:
Polietileno de alta densidad o monocolor bicolor Y AREA DE SEGURIDAD NO INFERIOR
A 24 M2

**Mariquitas_Dobles_MB-2** Ud Muelle Balancine DOBLE CON MB-2
Muelle Balancine DOBLE CON "Mariquitas

**MUELLE_MOTO_M-3** Ud SUMINISTRO DE JUEGO MUELLE MOTO VESPA tipo M-3
JUEGO MUELLE MOTO VESPA tipo M-3

**E35DAB0040** l Barniz sintético int/ext brillante, Palwood Barniz Intemperie
Barniz sintético para madera con resinas alquídicas modificadas, reforzado con poliuretano, incoloro brillante para interior y exterior, Palwood Barniz Intemperie, de Palcanarias
